# Pintura interior/exterior, referencia Master de Seigneurie. Mate

- Propiedad del archivo: CONSTRUNARIO
- Formato: FIEBDC-3/2012
- Programa: Construnario Versión 3.51
- Fecha de los precios: 01/08/2022
- Divisa: EUR

**MASTER** l Pintura interior/exterior, referencia Master de Seigneurie. Mate
Pintura Extra Mate con copolímeros acrílicos en dispersión acuosa.
