# Revestimiento exterior mate, referencia Akromur liso de Seigneurie. Gran poder hidrofugante y resistencia a los hongos y algas

- Propiedad del archivo: CONSTRUNARIO
- Formato: FIEBDC-3/2012
- Programa: Construnario Versión 3.51
- Fecha de los precios: 01/08/2022
- Divisa: EUR

**AKROMURLISO** l Revestimiento exterior mate, referencia Akromur liso de Seigneurie. Gran poder hidrofugante y resistencia a los hongos y algas
Revestimiento extra-mate con copolímeros acrílicos en dispersión acuosa.
