# Barniz para suelos y parquets de madera, referencia Pavidur mate de Seigneurie

- Propiedad del archivo: CONSTRUNARIO
- Formato: FIEBDC-3/2012
- Programa: Construnario Versión 3.51
- Fecha de los precios: 01/08/2022
- Divisa: EUR

**PAVIDURMATE** l Barniz para suelos y parquets de madera, referencia Pavidur mate de Seigneurie
Barniz acuoso, a base de resinas acrílicas. Para el embarnizado de todo tipo de suelos y parquets en el interior, cuando se pretende una elevada resistencia a la abrasión. Brillo Brillante, Satinado, Mate Acabado Liso Disponible en Incoloro.
