# Panel sándwich autoportante de doble revestimiento metálico de Extockpanel. 5 grecas

- Propiedad del archivo: CONSTRUNARIO
- Formato: FIEBDC-3/2012
- Programa: Construnario Versión 3.51
- Fecha de los precios: 04/08/2022
- Divisa: EUR

**DRM5G** m2 Panel sándwich autoportante de doble revestimiento metálico de Extockpanel. 5 grecas
Este panel sándwich cubiertas está estudiado para cubrir con inclinaciones altas. Gracias a su bajo coste es especialmente adecuado para aplicaciones económicas que no renuncian a prestaciones estéticas, de fiabilidad y robustez. UTILIZACIÓN Se usa para cubiertas de techos. Adaptable a naves industriales, edificios públicos y centros deportivos, pero también a edifi cios residenciales. Se puede usar en vertical para el recubrimiento de paredes. CARACTERÍSTICAS Panel sándwich cubierta con doble chapa, autoportante, aislado en poliuretano, con junta a unión. Sobre grandes vertientes longitudinales puede ser previsto l’overlapping para el solape entre los paneles. El panel se constituye por 3 grecas que permiten una buena resistencia estática. Disponible en diferentes espesores de aislante para las cubiertas de construcciones. El montaje del panel puede realizarse en vertiente para las cubiertas pero se puede usar también en vertical para el recubrimiento y el revestimiento de fachadas. Las fijaciones son de tipo pasante con posibilidad de uso de anclas de fijación vistas; el numero y la posición tienen que garantizar la resistencia a los esfuerzos. Sobre este panel sándwich se puede instalar el soporte LB1 para el anclaje de módulos FV mono e policristalino. Si se utilizan sistemas fotovoltaicos amorfos tiene que ser pedido el acabado “liso” en la superficie externa y topología de acero PVDF para garantizar la adhesión de las laminas fotovoltaicas.
