# Termómetro por infrarrojos de bolsillo 810 de Testo

- Propiedad del archivo: CONSTRUNARIO
- Formato: FIEBDC-3/2012
- Programa: Construnario Versión 3.51
- Fecha de los precios: 05/08/2022
- Divisa: EUR

**810TES** u Termómetro por infrarrojos de bolsillo 810 de Testo
Medir al mismo tiempo la temperatura de superficies y la temperatura ambiente Medición de la temperatura de superficies sin contacto (termómetro por infrarrojos) Visualización de la diferencia de temperatura Emisividad configurable Con el termómetro por infrarrojos testo 810 medirá al mismo tiempo la temperatura ambiente y la temperatura de superficie de un objeto, y todo ello sin contacto. El instrumento de medición de la temperatura por infrarrojos le muestra la diferencia de temperatura de forma automática. Por tanto, su uso es especialmente adecuado en los sectores de calefacción/climatización/ventilación
