# Cable de datos DK7000 de Televés. S/FTP Cat 7 Cca LSFH 23AWG

- Propiedad del archivo: CONSTRUNARIO
- Formato: FIEBDC-3/2012
- Programa: Construnario Versión 3.51
- Fecha de los precios: 05/08/2022
- Divisa: EUR

**219102** m Cable de datos DK7000 de Televés. S/FTP Cat 7 Cca LSFH 23AWG
Cable de datos de categoría 7 y Euroclase Cca, de tipo S/FTP (blindaje individual por pares y a nivel global de cable), con conductor de cobre y cubierta de LSFH (Low Smoke Free of Halogen) en color blanco (RAL 9010). Se suministra en carrete de madera.
