# Exutorio mecánico de lamas opacas o traslúcidas, referencia AEX-LF de Aeraspiratos. Grandes cantidades humo/gas

- Propiedad del archivo: CONSTRUNARIO
- Formato: FIEBDC-3/2012
- Programa: Construnario Versión 3.51
- Fecha de los precios: 11/11/2022
- Divisa: EUR

**AEXLF** u Exutorio mecánico de lamas opacas o traslúcidas, referencia AEX-LF de Aeraspiratos. Grandes cantidades humo/gas
Exutorio mecánico de lamas opacas o traslúcidas para la evacuación de grandes caudales de humos y gases de combustión en caso de incendio. Pose sistema de apertura autónomo con fusible y accionamiento por resortes. Características Sistema auto´nomo de apertura en caso de emergencia compuesto por fusible te´rmico calibrado que garantiza la apertura del equipo de forma independiente. Zo´calo integrado en el equipo para su fijacio´n directa a cualquier cubierta. Temperatura del fusible segu´n necesidades: 68ºC, 72ºC std., 93ºC y 140ºC. Certificado CE segu´n norma UNE-EN 12.101-2. Instalación El disen~o del AEX-LF y AEX-LTF permite su instalacio´n en cualquier tipo de cubierta, independientemente de la inclinacio´n o sentido de e´sta (directamente o sobre zo´calo), y en cualquier fachada. Opciones Ventilacio´n natural por depresio´n mediante mecanismo de apertura manual con torno. Conexionado a alarma contraincendios mediante torno de disparo electromagne´tico. Zo´calo independiente del equipo. Materiales y acabados: Acero galvanizado (std.) Acero Inoxidable Lacado color RAL Base con aislamiento te´rmico o acu´stico Lamas translu´cidas con policarbonato celular (modelo AEX-LTF)
