# UNIDAD INTERIOR recuperador 350 m3/h

- Propiedad del archivo: CONSTRUNARIO
- Formato: FIEBDC-3/2012
- Programa: Construnario Versión 3.51
- Fecha de los precios: 11/03/2014
- Divisa: EUR

**VNM350HE** u UNIDAD INTERIOR recuperador 350 m3/h
Recuperador de energía entálpico marca Toshiba para sistemas VRF, con bypass, modelo VNM350HE. Caudal de aire (máx./alta/baja) 350/350/210 m³/h. Consumo eléctrico (máx./alta/baja) 182/145/88 W. Presión estática ext. (máx./alta/baja) 125/83/94 Pa. Nivel de presión sonora (máx./alta/baja) 35/32/29 dB(A). Eficiencia térmica (máx./alta/baja) 74,5/74,5/79,5 %. Rango de funcionamiento -10/40 °C. Dimensiones AlxAnxPr 290x900x900 mm. Peso 38 kg. Alimentación 220/240-1-50 (V-ph-Hz).
