# UNIDAD INTERIOR recuperador 650 m3/h

- Propiedad del archivo: CONSTRUNARIO
- Formato: FIEBDC-3/2012
- Programa: Construnario Versión 3.51
- Fecha de los precios: 11/03/2014
- Divisa: EUR

**VNM650HE** u UNIDAD INTERIOR recuperador 650 m3/h
Recuperador de energía entálpico marca Toshiba para sistemas VRF, con bypass, modelo VNM650HE. Caudal de aire (máx./alta/baja) 650/650/520 m³/h. Consumo eléctrico (máx./alta/baja) 290/258/191 W. Presión estática ext. (máx./alta/baja) 107/82/96 Pa. Nivel de presión sonora (máx./alta/baja) 36/34/32,5 dB(A). Eficiencia térmica (máx./alta/baja) 75/75/76,5 %. Rango de funcionamiento -10/40 °C. Dimensiones AlxAnxPr 350x1140x1140 mm. Peso 53 kg. Alimentación 220/240-1-50 (V-ph-Hz).
