# UNIDAD INTERIOR recuperador 1500 m3/h

- Propiedad del archivo: CONSTRUNARIO
- Formato: FIEBDC-3/2012
- Programa: Construnario Versión 3.51
- Fecha de los precios: 11/03/2014
- Divisa: EUR

**VNM1500HE** u UNIDAD INTERIOR recuperador 1500 m3/h
Recuperador de energía entálpico marca Toshiba para sistemas VRF, con bypass, modelo VNM1500HE. Caudal de aire (máx./alta/baja) 1500/1500/1200 m³/h. Consumo eléctrico (máx./alta/baja) 786/784/607 W. Presión estática ext. (máx./alta/baja) 156/129/142 Pa. Nivel de presión sonora (máx./alta/baja) 39/37,5/37,5 dB(A). Eficiencia térmica (máx./alta/baja) 76,5/76,5/79 %. Rango de funcionamiento -10/40 °C. Dimensiones AlxAnxPr 810x1189x1189 mm. Peso 143 kg. Alimentación 220/240-1-50 (V-ph-Hz).
