# UNIDAD INTERIOR recuperador 950 m3/h con batería 8, 25 kW

- Propiedad del archivo: CONSTRUNARIO
- Formato: FIEBDC-3/2012
- Programa: Construnario Versión 3.51
- Fecha de los precios: 11/03/2014
- Divisa: EUR

**MMDVN1002HEXE** u UNIDAD INTERIOR recuperador 950 m3/h con batería 8, 25 kW
Recuperador de energía entálpico marca Toshiba para sistemas VRF, con bypass y batería de expansión directa, modelo MMDVN1002HEXE. Caudal de aire (máx./alta/baja) 950/950/820 m³/h. Consumo eléctrico (máx./alta/baja) 550/545/485 W. Presión estática ext. (máx./alta/baja) 135/120/105 Pa. Nivel de presión sonora (máx./alta/baja) 43/42/40 dB(A). Capacidad frigorífica 8,25 kW. Capacidad calorífica 10,92 kW. Eficiencia térmica (máx./alta/baja) 65,5/65,35/67,5 %. Rango de funcionamiento -10/40 °C. Dimensiones AlxAnxPr 430x1189x1739 mm. Peso 101 kg. Alimentación 220/240-1-50 (V-ph-Hz).
