# UNIDAD INTERIOR recuperador 500 m3/h con batería 4, 1 kW y humidificador

- Propiedad del archivo: CONSTRUNARIO
- Formato: FIEBDC-3/2012
- Programa: Construnario Versión 3.51
- Fecha de los precios: 11/03/2014
- Divisa: EUR

**MMDVNK502HEXE** u UNIDAD INTERIOR recuperador 500 m3/h con batería 4, 1 kW y humidificador
Recuperador de energía entálpico marca Toshiba para sistemas VRF, con bypass, batería de expansión directa y humidificador, modelo MMDVNK502HEXE. Caudal de aire (máx./alta/baja) 500/500/440 m³/h. Consumo eléctrico (máx./alta/baja) 305/285/240 W. Presión estática ext. (máx./alta/baja) 95/85/95 Pa. Nivel de presión sonora (máx./alta/baja) 36,5/35,5/33,5 dB(A). Capacidad frigorífica 4,1 kW. Capacidad calorífica 5,53 kW. Capacidad de humidificación 3 kg/h. Eficiencia térmica (máx./alta/baja) 70,5/70,5/71,5 %. Rango de funcionamiento -10/40 °C. Dimensiones AlxAnxPr 430x1140x1690 mm. Peso 91 kg. Alimentación 220/240-1-50 (V-ph-Hz).
