# UNIDAD INTERIOR recuperador 800 m3/h con batería 6, 56 kW y humidificador

- Propiedad del archivo: CONSTRUNARIO
- Formato: FIEBDC-3/2012
- Programa: Construnario Versión 3.51
- Fecha de los precios: 11/03/2014
- Divisa: EUR

**MMDVNK802HEXE** u UNIDAD INTERIOR recuperador 800 m3/h con batería 6, 56 kW y humidificador
Recuperador de energía entálpico marca Toshiba para sistemas VRF, con bypass, batería de expansión directa y humidificador, modelo MMDVNK802HEXE. Caudal de aire (máx./alta/baja) 800/800/640 m³/h. Consumo eléctrico (máx./alta/baja) 530/485/350 W. Presión estática ext. (máx./alta/baja) 105/85/90 Pa. Nivel de presión sonora (máx./alta/baja) 40/39/38 dB(A). Eficiencia térmica (máx./alta/baja) 70/70/72,5 %. Rango de funcionamiento -10/40 °C. Dimensiones AlxAnxPr 430x1189x1739 mm. Peso 111 kg. Alimentación 220/240-1-50 (V-ph-Hz).
