# UNIDAD INTERIOR recuperador 950 m3/h con batería 8, 25 kW y humidificador

- Propiedad del archivo: CONSTRUNARIO
- Formato: FIEBDC-3/2012
- Programa: Construnario Versión 3.51
- Fecha de los precios: 11/03/2014
- Divisa: EUR

**MMDVNK1002HEXE** u UNIDAD INTERIOR recuperador 950 m3/h con batería 8, 25 kW y humidificador
Recuperador de energía entálpico marca Toshiba para sistemas VRF, con bypass, batería de expansión directa y humidificador, modelo MMDVNK1002HEXE. Caudal de aire (máx./alta/baja) 950/950/820 m³/h. Consumo eléctrico (máx./alta/baja) 575/565/520 W. Presión estática ext. (máx./alta/baja) 110/90/115 Pa. Nivel de presión sonora (máx./alta/baja) 42/41/39 dB(A). Eficiencia térmica (máx./alta/baja) 65,5/65,5/67,5 %. Rango de funcionamiento -10/40 °C. Dimensiones AlxAnxPr 430x1189x1739 mm. Peso 112 kg. Alimentación 220/240-1-50 (V-ph-Hz).
