# Colector 4 ramales hasta 14, 1 HP

- Propiedad del archivo: CONSTRUNARIO
- Formato: FIEBDC-3/2012
- Programa: Construnario Versión 3.51
- Fecha de los precios: 11/03/2014
- Divisa: EUR

**RBMHY1043E** u Colector 4 ramales hasta 14, 1 HP.
Colector de derivación marca Toshiba para sistemas SMMSi, modelo RBMHY1043E. Conexión hasta 4 ramales. Potencia de las unidades interiores conectadas hasta 14,1 HP.
