# Colector 8 ramales desde 14, 2 hasta 25, 1 HP

- Propiedad del archivo: CONSTRUNARIO
- Formato: FIEBDC-3/2012
- Programa: Construnario Versión 3.51
- Fecha de los precios: 11/03/2014
- Divisa: EUR

**RBMHY2083FE** u Colector 8 ramales desde 14, 2 hasta 25, 1 HP.
Colector de derivación marca Toshiba para sistemas SHRM, modelo RBMHY2083FE. Conexión hasta 8 ramales. Potencia de las unidades interiores conectadas desde 14,2 hasta 25,1 HP.
