# Caja de selección hasta 3, 9 HP

- Propiedad del archivo: CONSTRUNARIO
- Formato: FIEBDC-3/2012
- Programa: Construnario Versión 3.51
- Fecha de los precios: 11/03/2014
- Divisa: EUR

**RBMY1122FE** u Caja de selección hasta 3, 9 HP.
Caja selectora de flujo marca Toshiba para sistemas SHRM, modelo RBMY1122FE. Potencia de las unidades interiores conectadas hasta 3,9 HP. Conexión de hasta 5 unidades interiores. Dimensiones AlxAnxPr 190x250x160 mm. Peso 5 kg. Alimentación 220/230-1-50 (V-ph-Hz).
