# Caja de selección desde 6, 4 hasta 10 HP

- Propiedad del archivo: CONSTRUNARIO
- Formato: FIEBDC-3/2012
- Programa: Construnario Versión 3.51
- Fecha de los precios: 11/03/2014
- Divisa: EUR

**RBMY2802FE** u Caja de selección desde 6, 4 hasta 10 HP.
Caja selectora de flujo marca Toshiba para sistemas SHRM, modelo RBMY2802FE. Potencia de las unidades interiores conectadas desde 6,4 hasta 10 HP. Conexión de hasta 8 unidades interiores. Dimensiones AlxAnxPr 200x398x199 mm. Peso 8 kg. Alimentación 220/230-1-50 (V-ph-Hz).
