# Tarjeta marca Toshiba

- Propiedad del archivo: CONSTRUNARIO
- Formato: FIEBDC-3/2012
- Programa: Construnario Versión 3.51
- Fecha de los precios: 11/03/2014
- Divisa: EUR

**MMDXC010** u Tarjeta marca Toshiba
Tarjeta marca Toshiba para el control del kit de válvulas para baterías de expansión directa para climatizadores de aire conectados a unidades exteriores de sistemas VRF, modelo MMDXC010.
