# Mando por cable con programación multifunción

- Propiedad del archivo: CONSTRUNARIO
- Formato: FIEBDC-3/2012
- Programa: Construnario Versión 3.51
- Fecha de los precios: 11/03/2014
- Divisa: EUR

**RBCAMS51EES** u Mando por cable con programación multifunción
Control remoto por cable marca Toshiba para ajustar todos los parámetros de funcionamiento con temporizador de periodo simple. Pantalla retroiluminada. Control de arranque y parada. Velocidad del ventilador alta, media y baja. Ajuste de temperatura. Modo de funcionamiento en refrigeración, calefacción, sólo ventilación. Oscilación de lamas. Indicador de limpieza de filtro. Función de autodiagnóstico. Control de grupo de hasta 8 unidades interiores. Direccionamiento automático de las unidades interiores.
