# Kit mando infrarrojo universal

- Propiedad del archivo: CONSTRUNARIO
- Formato: FIEBDC-3/2012
- Programa: Construnario Versión 3.51
- Fecha de los precios: 11/03/2014
- Divisa: EUR

**TCBAX21E2** u Kit mando infrarrojo universal
Mando infrarrojo marca Toshiba para controlar todas las funciones de la unidad sin necesidad de mando pared. Control de arranque y parada. Velocidad del ventilador alta, media y baja. Ajuste de temperatura. Modo de funcionamiento en refrigeración, calefacción, sólo ventilación. Oscilación de lamas. Indicador de limpieza de filtro. Función de autodiagnóstico. Conexión a un Control remoto secundario. Puede funcionar junto a controlador de red.
