# Mando IR para u.i. de techo

- Propiedad del archivo: CONSTRUNARIO
- Formato: FIEBDC-3/2012
- Programa: Construnario Versión 3.51
- Fecha de los precios: 11/03/2014
- Divisa: EUR

**RBCAX22CE2** u Mando IR para u.i. de techo
Mando infrarrojo marca Toshiba para controlar todas las funciones de la unidad sin necesidad de mando pared. Para uso exclusivo con unidad interior tipo techo o cassette 1 vía. Control de arranque y parada. Velocidad del ventilador alta, media y baja. Ajuste de temperatura. Modo de funcionamiento en refrigeración, calefacción, sólo ventilación. Oscilación de lamas. Indicador de limpieza de filtro. Función de autodiagnóstico. Conexión a un Control remoto secundario. Puede funcionar junto a controlador de red.
