# Bomba de agua referencia WP 300 de Stihl. Distribución de agua con un volumen medio

- Propiedad del archivo: CONSTRUNARIO
- Formato: FIEBDC-3/2012
- Programa: Construnario Versión 3.51
- Fecha de los precios: 04/11/2022
- Divisa: EUR

**VB030112000** u Bomba de agua referencia WP 300 de Stihl. Distribución de agua con un volumen medio
Para el bombeo de agua, la bomba de agua STIHL WP 300 proporciona un apoyo eficaz. En la agricultura, por ejemplo, se puede tomar agua dulce de aguas superficiales como lagos, ríos, acequias o estanques para regar las zonas cultivadas. También puede utilizarse para eliminar la acumulación de agua no deseada. La STIHL WP 300 para un volumen medio trabaja con un caudal máximo de 616 l/min a una altura máxima de aspiración de hasta 7 m así como una altura total de entrega de hasta 33 m. La robusta bomba de agua STIHL WP 300 está accionada por un potente motor de gasolina de 4 tiempos. En frío, se puede simplificar el proceso de arranque accionando una vez el estrangulador. La bomba de agua autocebante tiene un robusto bastidor para que se apoye con seguridad en diversas superficies y el motor esté protegido de daños. Puedes conectar fácilmente las mangueras a las aberturas de llenado y salida con conexiones de 2 pulgadas utilizando abrazaderas. Al aspirar agua, la bomba de agua STIHL WP 300 está protegida por un filtro de aspiración contra la contaminación por partículas de suciedad en el agua. Se pueden aspirar partículas de un tamaño máximo de 6 mm y el riesgo de obstrucción de la bomba sigue siendo bajo. Cuando se extrae agua de las aguas superficiales, hay que tener en cuenta la normativa local sobre aguas. Para la extracción de agua de los embalses o el transporte de agua dulce Para uso en la agricultura Bomba autocebante con conexiones de 2" para un volumen de agua medio Caudal máximo de unos 37 m³/h y altura total de 33 m Armazón estable para mantenerse firme en distintas superficies Robusta, fácil de usar y de mantener
