# Biotrituradora de gasolina, referencia GH 460 C de Stihl. Grandes volúmenes

- Propiedad del archivo: CONSTRUNARIO
- Formato: FIEBDC-3/2012
- Programa: Construnario Versión 3.51
- Fecha de los precios: 04/11/2022
- Divisa: EUR

**60122000016** u Biotrituradora de gasolina, referencia GH 460 C de Stihl. Grandes volúmenes
Tanto si se trata de ramas pesadas, como de grandes superficies o de trabajos duraderos: La biotrituradora de gasolina STIHL GH 460 C satisface con facilidad incluso las más altas exigencias. Su motor, extremadamente potente, se caracteriza por su alto rendimiento y su suavidad de marcha. La unidad de cuchillas en sándwich convierte sus ramas de hasta 75 mm de grosor en pequeñas virutas en un abrir y cerrar de ojos. El sistema de 2 cámaras garantiza una calidad de corte óptima, una alta eficiencia y una larga vida útil de las cuchillas. Esto te permite alimentar los dos sistemas de trituración incorporados en la unidad por separado, ya sea con recortes duros o con recortes verdes blandos. Si deseas detener la biotrituradora de gasolina durante un breve periodo de tiempo por motivos de seguridad, basta con accionar el bloqueo situado en la carcasa de la GH 460 C. El interruptor de seguridad de un clic/una vuelta se encuentra en la parte delantera de la biotrituradora. El interruptor de seguridad One Click/One Turn interrumpe entonces el accionamiento del mecanismo de corte. La biotrituradora se vuelve móvil en cuanto la inclinas ligeramente. Gracias a sus ruedas neumáticas, a sus asas de transporte y a su amplio chasis, la puedes transportar sin esfuerzo hasta tu próximo lugar de trabajo. Para grandes volúmenes de trabajo y zonas extensas Potente biotrituradora múltiple para ramas de hasta 75 mm y corte verde Fácil transporte gracias a las asas de transporte y al chasis ancho Eficaz gracias al sistema especial de dos cámaras para diferentes tipos de cuchillas Con interruptor de seguridad "clic y girar"
