# Cuadro de transferencia automático, referencia ATS400A3 de Ribe. Diesel. 1500 rpm

- Propiedad del archivo: CONSTRUNARIO
- Formato: FIEBDC-3/2012
- Programa: Construnario Versión 3.51
- Fecha de los precios: 31/08/2022
- Divisa: EUR

**ATS400A3** u Cuadro de transferencia automático, referencia ATS400A3 de Ribe. Diesel. 1500 rpm
Frecuencia nominal 50 Hz Voltaje 230 / 400 V Corriente máxima 400 A Potencia nominal 221 kW Fases 3 Dimensiones 600 x 850 x 350 mm Peso neto 53 kg Contactores CHINT Tipo de panel Deepsea DSE6120
