# Enchufe rápido de agua, referencia 099 de AR Sistemas

- Propiedad del archivo: CONSTRUNARIO
- Formato: FIEBDC-3/2012
- Programa: Construnario Versión 3.51
- Fecha de los precios: 31/08/2022
- Divisa: EUR

**ERA099** u Enchufe rápido de agua, referencia 099 de AR Sistemas
Nombre: Serie 099 DN(mm): 9/12/16/20/25 Presión máxima: 0-16 bar Temperatura de trabajo: -10ºC +200ºC
