# Calderas de aceite térmico de Pirobloc . Gama de potencias: desde 0,1 a 15 MW

- Propiedad del archivo: CONSTRUNARIO
- Formato: FIEBDC-3/2012
- Programa: Construnario Versión 3.51
- Fecha de los precios: 01/09/2022
- Divisa: EUR

**FLUTERPIRO** u Calderas de aceite térmico de Pirobloc . Gama de potencias: desde 0,1 a 15 MW
CALDERAS DE FLUIDO TÉRMICO Las calderas de aceite térmico de Pirobloc se adaptan a las normativas vigentes de cualquier territorio. Fabricamos calderas de fluido térmico de alta gama y totalmente adaptables a las necesidades de nuestros clientes: Calderas de ejecución horizontal o vertical. No hay prácticamente ninguna diferencia funcional entre una caldera de fluido térmico horizontal o una caldera de aceite térmico vertical, quedando la decisión supeditada al espacio disponible, en planta y altura, y a la facilidad de mantenimiento. Nuestras calderas de fluido térmico aportan calor a través combustible líquido (fueloil, gasoil) y/o gaseoso (gas natural, propano, etc.). Una caldera de aceite térmico es el elemento principal de un sistema de fluido térmico, en el cual un combustible líquido es calentado y transferido para aportar energía a diferentes componentes dentro de un circuito cerrado. Funcionamiento automático y de vigilancia indirecta. Un sistema de calentamiento a través de aceite térmico presenta numerosas ventajas, siendo las siguientes las principales: Seguridad. Nuestras calderas de fluido térmico operan sin presión ni agua. Esto evita los típicos problemas de las calderas de vapor, como son las perdidas, la corrosión, el tratamiento del agua, etc. Las calderas de aceite térmico requieren de poco mantenimiento. Ahorros de combustible alrededor de un 20% comparado con sistemas de vapor. Un sistema de fluido térmico consiste en un circuito cerrado con pérdidas mínimas de energía. Al menos un 90% del combustible es aprovechado para su objetivo principal, es decir, el aporte de calor. Los sistemas de aceite térmico son de gran eficiencia debido a la uniformidad de la temperatura durante todo el proceso productivo.
