# Calderas de recuperación de Pirobloc. Ejecución acuatubular o pirotubular

- Propiedad del archivo: CONSTRUNARIO
- Formato: FIEBDC-3/2012
- Programa: Construnario Versión 3.51
- Fecha de los precios: 01/09/2022
- Divisa: EUR

**CALDEREC** u Calderas de recuperación de Pirobloc. Ejecución acuatubular o pirotubular
Las calderas de recuperación se utilizan habitualmente en las instalaciones de cogeneración con el objetivo de aprovechar el calor latente en los gases de combustión de motores, turbinas, incineradores, oxidadores térmicos, etc. Las calderas de recuperación de Pirobloc cumplen con la siguiente normativa: Directiva europea 97-23-CE. Códigos de diseño EN-13445, AD-Merkblätter, ASME, … Reglamento de Aparatos a Presión e Instrucciones Técnicas Complementarias del Ministerio de Industria y Energía, Normativa española UNE 9-310 de “Instalaciones transmisoras de calor mediante líquido diferente de agua”, Normativa alemana DIN-4754 de “Instalaciones de transmisión de calor” Normativa de “Seguridad en Máquinas” EN-14122 Se trata de equipos diseñados y fabricados totalmente adaptados a las necesidades de cada proceso. Para su dimensionamiento debemos conocer la energía disponible a recuperar, o lo que es lo mismo, caudal de humos y temperatura.
