# Tornillo para la madera con cabeza alomada y huella pozidrive de matriu. DIN 7505-B. 2x10. Caja: 1000u

- Propiedad del archivo: CONSTRUNARIO
- Formato: FIEBDC-3/2012
- Programa: Construnario Versión 3.51
- Fecha de los precios: 05/09/2022
- Divisa: EUR

**01030200010L** u Tornillo para la madera con cabeza alomada y huella pozidrive de matriu. DIN 7505-B. 2x10. Caja: 1000u
Tornillo para la madera con cabeza avellanada y huella pozidrive. Es el tornillo adecuado tanto para unir tableros o listones de carpintería entre si como para atornillar piezas y herrajes de metal a la madera. Con tratamiento térmico que aporta mayor dureza.
