# Mando IR para u.i. cassette 4 vías

- Propiedad del archivo: CONSTRUNARIO
- Formato: FIEBDC-3/2012
- Programa: Construnario Versión 3.51
- Fecha de los precios: 11/03/2014
- Divisa: EUR

**RBCAX31UWE** u Mando IR para u.i. cassette 4 vías
Mando infrarrojo marca Toshiba para controlar todas las funciones de la unidad sin necesidad de mando pared. Para uso exclusivo con unidad interior tipo cassette 4 vías. Control de arranque y parada. Velocidad del ventilador alta, media y baja. Ajuste de temperatura. Modo de funcionamiento en refrigeración, calefacción, sólo ventilación. Oscilación de lamas. Indicador de limpieza de filtro. Función de autodiagnóstico. Conexión a un Control remoto secundario. Puede funcionar junto a controlador de red.
