# Motobomba alta presión, referencia 2-RS-2 de Vilpin. 9 CV

- Propiedad del archivo: CONSTRUNARIO
- Formato: FIEBDC-3/2012
- Programa: Construnario Versión 3.51
- Fecha de los precios: 05/09/2022
- Divisa: EUR

**2RS2** u Motobomba alta presión, referencia 2-RS-2 de Vilpin. 9 CV
Bombas en aluminio anticorrosivo y endurecido Turbinas en bronce Tornillería inoxidable
