# Motobomba portátil contra incendios modelo PT 130 de Vilpin. 5,5 CV

- Propiedad del archivo: CONSTRUNARIO
- Formato: FIEBDC-3/2012
- Programa: Construnario Versión 3.51
- Fecha de los precios: 05/09/2022
- Divisa: EUR

**PT130** u Motobomba portátil contra incendios modelo PT 130 de Vilpin. 5,5 CV
Bomba en aluminio endurecido 2 turbinas en bronce Sello mecánico Roten
