# Alternador 4 polos, referencia ECP3 1S4 C de MECC

- Propiedad del archivo: CONSTRUNARIO
- Formato: FIEBDC-3/2012
- Programa: Construnario Versión 3.51
- Fecha de los precios: 05/09/2022
- Divisa: EUR

**ECP31S4C** u Alternador 4 polos, referencia ECP3 1S4 C de MECC
La gama ECP3 C-Type tiene muchas características de producto diseñadas en el alternador. Los alternadores tipo C aprovechan al máximo la conversión de energía para producir la máxima relación potencia/tamaño. C-Type es ahora uno de los alternadores más simples de ensamblar, integrar, configurar y mantener con equipos OEM. Nuestro objetivo era ofrecer la máxima potencia con los alternadores más pequeños, ligeros y resistentes, y nuestros diseñadores han dotado al C-Type de mucha más flexibilidad. Toda la serie está fabricada según y cumple con las especificaciones más comunes como CEI 2-3, IEC 34-1, EN 60034-1, VDE 0530, BS 4999-5000, CAN/ CSA-C22.2 No14- 95- No100-95.
