# Regulador digital de voltaje DSR de MECC. Rango de frecuencia: 15 Hz ÷ 72 Hz

- Propiedad del archivo: CONSTRUNARIO
- Formato: FIEBDC-3/2012
- Programa: Construnario Versión 3.51
- Fecha de los precios: 05/09/2022
- Divisa: EUR

**DSRMEC** u Regulador digital de voltaje DSR de MECC. Rango de frecuencia: 15 Hz ÷ 72 Hz
Los reguladores DSR son un regulador AVR avanzado que reemplaza al regulador de voltaje automático tradicional. Este regulador de voltaje está totalmente controlado digitalmente y se incluye de serie en todos nuestros modelos ECO y ECP. Las conexiones en los reguladores DSR son a través de 15 conectores fast on/fast off que agilizan el proceso de conexión. Esto es especialmente útil si se vuelve a conectar una máquina de 12 hilos a cualquier voltaje específico. Este regulador es compatible con todas las máquinas ECO y ECP y se puede utilizar de serie con el sistema MAUX y los sistemas PMG ma, por lo que nunca es necesario cambiar los reguladores. Su detección monofásica viene de serie. Por medio de la placa de comunicación externa (DXR o DL1), está disponible la conexión a la computadora (RS232 o USB) o la conexión al PLC (RS485 a través de MODBUS). Esto permite cambiar la configuración del AVR, monitorear en tiempo real el rendimiento (voltaje, frecuencia o estado de DSR) o descargar el informe de alarma (el software de comunicación está disponible en Mecc Alte).
