# Cierre central oscilobatiente, referencia Alma ACAOOBCCH de AVC

- Propiedad del archivo: CONSTRUNARIO
- Formato: FIEBDC-3/2012
- Programa: Construnario Versión 3.51
- Fecha de los precios: 05/09/2022
- Divisa: EUR

**ACAOOBCCH** u Cierre central oscilobatiente, referencia Alma ACAOOBCCH de AVC
Descripción: Cierre central Horizontal oscilobatiente
