# Panel de puerta ranurada, modelo Carbono, referencia PPRACARBO de AVC

- Propiedad del archivo: CONSTRUNARIO
- Formato: FIEBDC-3/2012
- Programa: Construnario Versión 3.51
- Fecha de los precios: 05/09/2022
- Divisa: EUR

**PPRACARBO** u Panel de puerta ranurada, modelo Carbono, referencia PPRACARBO de AVC
Descripción: Carbono Ciego Colores: Blanco, Colores carta RAL, mas imitaciones madera
