# Válvula de esfera gas, referencia RIV 7101 de RIV. H/H. Paso total. Palanca de acero

- Propiedad del archivo: CONSTRUNARIO
- Formato: FIEBDC-3/2012
- Programa: Construnario Versión 3.51
- Fecha de los precios: 06/09/2022
- Divisa: EUR

| Código | Ud | Descripción |
|---|---|---|
| RIV 7101 | u | Válvula de esfera gas, referencia RIV 7101 de RIV. H/H. Paso total. Palanca de acero |
