# Puerta corredera acanalada sectorial de Rutalchi. Horizontal. Instalaciones industriales

- Propiedad del archivo: CONSTRUNARIO
- Formato: FIEBDC-3/2012
- Programa: Construnario Versión 3.51
- Fecha de los precios: 06/09/2022
- Divisa: EUR

**PUCORACA** m Puerta corredera acanalada sectorial de Rutalchi. Horizontal. Instalaciones industriales
Fabricada con Panel termoaislante de 40 mm. de espesor y doble chapa de acero, con textura gofrado y terminación en Acanalado Horizontal. Acabado en color blanco estándar o acabado en cualquier color de la carta Ral. Fabricación a medida hasta aprox. 8.000 mm de Ancho y 5.000 mm de alto para cualquier sistema de apertura.
