# Analizador de red, referencia AHM1 de Saci. Cálculo y la medida de las variables eléctricas de una red

- Propiedad del archivo: CONSTRUNARIO
- Formato: FIEBDC-3/2012
- Programa: Construnario Versión 3.51
- Fecha de los precios: 06/09/2022
- Divisa: EUR

**AHM1** u Analizador de red, referencia AHM1 de Saci. Cálculo y la medida de las variables eléctricas de una red
Descripción: El analizador AHM1 está diseñado para el cálculo y la medida de las variables eléctricas de una red, tales como, tensión, corriente, frecuencia, potencia, factor de potencia, energía, componentes armónicos, etc. Dispone de una memoria de 8 MB incorporada. 2 entradas digitales Ver estado de la entrada Selección de tarifas (hasta 4 tarifas disponibles) Contador de pulsos Sincronización máxima demanda 2 salidas contacto Alarmas Pulsos de energía Modo remoto
