# Transformador de corriente para unidades de medida, referencia TU40CP de SACI. Desde 5 A hasta 600 A

- Propiedad del archivo: CONSTRUNARIO
- Formato: FIEBDC-3/2012
- Programa: Construnario Versión 3.51
- Fecha de los precios: 06/09/2022
- Divisa: EUR

**TU40CP** u Transformador de corriente para unidades de medida, referencia TU40CP de SACI. Desde 5 A hasta 600 A
El transformador de corriente TU40CP para instrumentación de medida. Es un transformador con primario bobinado para corrientes bajas. Su envolvente es de plástico y tiene la posibilidad de estar rellenos de resina para su instalación en ambientes más hostiles. Las conexiones pueden ser para cable o pletina. La relación del transformador TU40CP para primario va desde 5 A hasta 600 A y secundario en 1A ó 5A. La precisión es 0,5 ó 1 de acuerdo a la norma IEC 61869-2.
