# Contador y analizador de red trifásico indirecto, referencia TCIL2T de Saci. 6 tarifas horarias

- Propiedad del archivo: CONSTRUNARIO
- Formato: FIEBDC-3/2012
- Programa: Construnario Versión 3.51
- Fecha de los precios: 06/09/2022
- Divisa: EUR

**TCIL2T** u Contador y analizador de red trifásico indirecto, referencia TCIL2T de Saci. 6 tarifas horarias
Contador más analizador trifásico indirecto. Actúa como contador de energía y mide los parámetros de una red trifásica o monofásica de baja tensión, tales como: tensión, intensidad, potencia activa, reactiva, aparente, factor de potencia, frecuencia, máxima demanda, máximos y mínimos. Dispone de comunicación RS485 y opción de puerto ETHERNET (Modelo TCP). Dispone de 6 tarifas horarias.
