# Mando para recuperadores

- Propiedad del archivo: CONSTRUNARIO
- Formato: FIEBDC-3/2012
- Programa: Construnario Versión 3.51
- Fecha de los precios: 11/03/2014
- Divisa: EUR

**NRC01HE** u Mando para recuperadores
Control por cable para recuperadores entálpicos VN de sistemas VRF.
