# Válvula antirretorno, referencia LKC-2 de Alfa Laval. Presión máx: 1000 kPa (10 bar)

- Propiedad del archivo: CONSTRUNARIO
- Formato: FIEBDC-3/2012
- Programa: Construnario Versión 3.51
- Fecha de los precios: 07/09/2022
- Divisa: EUR

**LKC-2** u Válvula antirretorno, referencia LKC-2 de Alfa Laval. Presión máx: 1000 kPa (10 bar)
Diseñadas para su uso en instalaciones de tuberías de acero inoxidable, las válvulas antirretorno LKC-2 impiden el flujo inverso de los fluidos. Utilizadas en toda la industria sanitaria. Estas válvulas antirretorno estándar son seguras y altamente fiables.
