# Depósito para almacenamiento de agua potable y otros líquidos de Aiqsa. Compatibles con polietileno de alta densidad. 600l

- Propiedad del archivo: CONSTRUNARIO
- Formato: FIEBDC-3/2012
- Programa: Construnario Versión 3.51
- Fecha de los precios: 07/09/2022
- Divisa: EUR

**4011487** u Depósito para almacenamiento de agua potable y otros líquidos de Aiqsa. Compatibles con polietileno de alta densidad. 600l
Depósito para almacenamiento de agua potable y otros líquidos compatibles con Polietileno de Alta Densidad. Tapa superior de DN250 y posibilidad de montar boya con flotador y/o rebosadero.
