# Lucernario puntual para ventilación, modelo Airdôme de Axter. Permite su adaptación a todo tipo de zócalos existentes

- Propiedad del archivo: CONSTRUNARIO
- Formato: FIEBDC-3/2012
- Programa: Construnario Versión 3.51
- Fecha de los precios: 07/09/2022
- Divisa: EUR

**AIRDOME** u Lucernario puntual para ventilación, modelo Airdôme de Axter. Permite su adaptación a todo tipo de zócalos existentes
Tres tipos de energía posible: • Apertura manual: gracias a la acción de una manivela sobre un tornillo sin fin, con carrera de 175mm. • Apertura eléctrica: gracias a la acción de un motor eléctrico con carrera de 300 mm conectado a una red de alimentación (220 volts) Renovación optimizada del aire : Las diferentes posiciones de apertura permiten regular la altura de apertura en función del flujo de aire deseado. Mejora del confort en el edificio : La apertura de AIRDÔME permite aumentar la circulación del aire fresco y reducir la temperatura y la humedad en el interior del edificio. Disponible en gama RT12 y RT12+ : Con el objetivo de responder a las exigencias de las nuevas normativas térmicas, SKYDOME propone dos gamas térmicas : • RT12 : PCA 16 mm multi-pared + zócalo aislado+ juntas EPDM • RT12+ : PCA 16 mm con aerogel LUMIRA + zócalo aislado + juntas. Con zócalo adaptable, se adapta al soporte : En estándar el talón del zócalo adaptable es de 83 mm pero se puede adaptar en función del soporte.
