# Pintura plástica mate referencia Albadec de Duraval. Blanco

- Propiedad del archivo: CONSTRUNARIO
- Formato: FIEBDC-3/2012
- Programa: Construnario Versión 3.51
- Fecha de los precios: 08/09/2022
- Divisa: EUR

**ALBADEC** l Pintura plástica mate referencia Albadec de Duraval. Blanco
Pintura plástica mate, con buena lavabilidad y cubrición. Recomendada para aplicaciones donde se busque una buena relación calidad/precio. Propiedades Principales Buena cubrición Buena lavabilidad No salpica Blanco luminoso Usos recomendados Interior y exterior sobre todo tipo de materiales de obra como yeso, cemento, revoco, hormigón o ladrillo. Se recomienda su aplicación en interior aunque es apto para exteriores en colores claros. Presentación Colores: Blanco / Base BL Colorbox Decoración: Blanco / Base BL Envases: 0,75 L; 4 L; 15 L
