# Esmalte satinado al agua con poliuretano, referencia Satinol de Duraval. Gran resistencia a golpes y rayadas

- Propiedad del archivo: CONSTRUNARIO
- Formato: FIEBDC-3/2012
- Programa: Construnario Versión 3.51
- Fecha de los precios: 08/09/2022
- Divisa: EUR

**SATINOL** l Esmalte satinado al agua con poliuretano, referencia Satinol de Duraval. Gran resistencia a golpes y rayadas
Esmalte satinado al agua con poliuretano de gran resistencia a golpes y rayadas, a la intemperie y gran flexibilidad. Excelente nivelación, brochabilidad, cubrición y tiempo óptimo para poder trabajar el producto sin que se noten los retoques. Con conservante antimoho. Propiedades Principales Contiene poliuretano Gran resistencia a golpes y rayadas Flexible, no cuartea Gran cubrición Facilidad de aplicación Estabilidad de los colores, no amarillea Resistente a la intemperie Excelente brochabilidad, nivelación y cubrición Sin olor Usos recomendados Para proteger y embellecer superficies de hierro, madera, cobre, vidrio, acero, PVC y galvanizado en interior y exterior como son puertas, ventanas, barandillas, muebles, radiadores, etc. Ideal para espacios cerrados ya que la ausencia de olor permite trabajar en interiores sin tener que cesar la actividad diaria de la estancia. Presentación Colores: Blanco Colorbox Decoración: Bases BL, M, TR Envases: 0,250 L; 0,750 L; 4 L.
