# Mecanismo eléctrico de porcelana modelo Garby de Fontini

- Propiedad del archivo: CONSTRUNARIO
- Formato: FIEBDC-3/2012
- Programa: Construnario Versión 3.51
- Fecha de los precios: 08/09/2022
- Divisa: EUR

**GARBY** u Mecanismo eléctrico de porcelana modelo Garby de Fontini
Garby aúna diseño atemporal y producción artesanal con tecnología de vanguardia. Un mecanismo eléctrico indicado tanto para casas de campo como para quien quiere un toque vintage en las zonas urbanas. Recrea el encanto de otros tiempos con una manufactura impecable. El cuerpo de porcelana de Garby, robusto pero delicado en su acabado y apariencia, combina a la perfección con el lazo rotativo para accionar el mecanismo realizado en porcelana o en contraste en metal nobles y maderas naturales de bosques sostenibles.
