# Curador superficial de hormigón en base disolvente Concure 90 de Fosroc

- Propiedad del archivo: CONSTRUNARIO
- Formato: FIEBDC-3/2012
- Programa: Construnario Versión 3.51
- Fecha de los precios: 08/09/2022
- Divisa: EUR

**Concure90** u Curador superficial de hormigón en base disolvente Concure 90 de Fosroc
Película aplicada por pulverización que retiene la humedad del hormigón para conseguir un curado efectivo. Apropiado para todas las aplicaciones de hormigón en general y en particular para grandes superficies de hormigón, tales como pistas de aeropuertos, carreteras y puentes.
