# Aditivo superfluidificante de alto poder reductor de agua Auramix 353G de Fosroc

- Propiedad del archivo: CONSTRUNARIO
- Formato: FIEBDC-3/2012
- Programa: Construnario Versión 3.51
- Fecha de los precios: 08/09/2022
- Divisa: EUR

**Auramix** u Aditivo superfluidificante de alto poder reductor de agua Auramix 353G de Fosroc
Usos ? Especialmente diseñado para la fabricación de hormigón proyectado en planta. ? Aditivo muy versátil, apto para ser utilizado ensinergia. ? Para todo tipo de hormigón que requiera un periodo normal de trabajabilidad, importantes resistencias iniciales y altas prestaciones. ? Para la confección de hormigones proyectados con altas resistencias tanto iniciales como finales.
